# Demolición de pilar de fundición, de máis de 3 m de lonxitude media, con equipo de oxicorte e carga mecánica de cascallos sobre camión ou contenedor

- Propiedade do arquivo: CYPE INGENIEROS, S.A.
- Formato: FIEBDC-3/2002
- Divisa: EUR
- Custos indirectos: 3.00 %
- Gastos xerais: 13.00 %
- Beneficio industrial: 6.00 %
- IVE: 16.00 %

## D Demolicións

### DE Estruturas

#### DEA Aceiro

**DEA031** m³ Demolición de pilar de fundición, de máis de 3 m de lonxitude media, con equipo de oxicorte e carga mecánica de cascallos sobre camión ou contenedor.
Demolición de pilar de fundición, de máis de 3 m de lonxitude media, con equipo de oxicorte. Ata p/p de limpeza, provisión e carga mecánica de cascallos sobre camión ou contedor.
Inclúe: Demolición do elemento con equipo de oxicorte. Fragmentación dos entullos en pezas manexables. Retirada e acopio de entullos. Limpeza dos restos de obra. Carga mecánica de cascallos sobre camión ou contenedor.
Criterio de medición de proxecto: Volumen medido segundo documentación gráfica de Proxecto.
Criterio de medición de obra: Medirase o volume realmente demolido segundo especificacións do Proxecto.

| Código | Ud | Descrición | Rendemento | Prezo | Importe |
|---|---|---|---|---|---|
| mo042 | h | Oficial 1ª montador de estructura metálica. (man de obra) | 2.028 | 15.28 | 30.99 |
| mo085 | h | Axudante montador de estructura metálica. (man de obra) | 2.028 | 14.65 | 29.71 |
| % | % | Costes directos complementarios | 2 % | 60.70 | 1.21 |
|  |  | Custos directos |  |  | 61.91 |
