# Demolición de viga metálica formada por perfil de aceiro laminado IPE 80 ou similar, de ata 4 m de lonxitude media, con equipo de oxicorte, e carga manual de cascallos a camión ou contedor

- Propiedade do arquivo: CYPE INGENIEROS, S.A.
- Formato: FIEBDC-3/2002
- Divisa: EUR
- Custos indirectos: 3.00 %
- Gastos xerais: 13.00 %
- Beneficio industrial: 6.00 %
- IVE: 16.00 %

## D Demolicións

### DE Estruturas

#### DEA Aceiro

**DEA050** m Demolición de viga metálica formada por perfil de aceiro laminado IPE 80 ou similar, de ata 4 m de lonxitude media, con equipo de oxicorte, e carga manual de cascallos a camión ou contedor.
Demolición de viga metálica formada por perfil de aceiro laminado IPE 80 ou similar, de ata 4 m de lonxitude media, con equipo de oxicorte. Ata p/p de limpeza, provisión, retirada e carga manual de cascallos sobre camión ou contedor.
Inclúe: Demolición do elemento con equipo de oxicorte. Fragmentación dos entullos en pezas manexables. Retirada e acopio de entullos. Limpeza dos restos de obra. Carga manual de cascallos sobre camión ou contedor.
Criterio de medición de proxecto: Lonxitude medida segundo documentación gráfica de Proxecto.
Criterio de medición de obra: Medirase a lonxitude realmente demolida segundo especificacións do Proxecto.

| Código | Ud | Descrición | Rendemento | Prezo | Importe |
|---|---|---|---|---|---|
| mq08sol010 | h | Equipo de oxicorte, con acetileno coma combustible e osíxeno coma comburente. (maquinaria) | 0.149 | 7.37 | 1.10 |
| mo017 | h | Oficial 1ª soldador. (man de obra) | 0.139 | 15.52 | 2.16 |
| mo104 | h | Peón ordinario construcción. (man de obra) | 0.557 | 13.97 | 7.78 |
| % | % | Costes directos complementarios | 2 % | 11.04 | 0.22 |
|  |  | Custos directos |  |  | 11.26 |
