# Demolición de zanca metálica de escaleira, formada por pezas simples de perfís laminados, chanzos e varanda de aceiro, con equipo de oxicorte, e carga manual de cascallos sobre camión ou contedor

- Propiedade do arquivo: CYPE INGENIEROS, S.A.
- Formato: FIEBDC-3/2002
- Divisa: EUR
- Custos indirectos: 3.00 %
- Gastos xerais: 13.00 %
- Beneficio industrial: 6.00 %
- IVE: 16.00 %

## D Demolicións

### DE Estruturas

#### DEA Aceiro

**DEA060** m² Demolición de zanca metálica de escaleira, formada por pezas simples de perfís laminados, chanzos e varanda de aceiro, con equipo de oxicorte, e carga manual de cascallos sobre camión ou contedor.
Demolición de zanca metálica de escaleira, formada por pezas simples de perfís laminados, chanzos e varanda de aceiro, con equipo de oxicorte. Ata p/p de limpeza, provisión, retirada e carga manual de cascallos sobre camión ou contedor.
Inclúe: Demolición do elemento con equipo de oxicorte. Fragmentación dos entullos en pezas manexables. Retirada e acopio de entullos. Limpeza dos restos de obra. Carga manual de cascallos sobre camión ou contedor.
Criterio de medición de proxecto: Superficie medida polo seu intradós en verdadeira magnitude, segundo documentación gráfica de Proxecto.
Criterio de medición de obra: Medirase, en verdadeira magnitude, a superficie realmente demolida segundo especificacións do Proxecto.

| Código | Ud | Descrición | Rendemento | Prezo | Importe |
|---|---|---|---|---|---|
| mq08sol010 | h | Equipo de oxicorte, con acetileno coma combustible e osíxeno coma comburente. (maquinaria) | 0.282 | 7.37 | 2.08 |
| mo017 | h | Oficial 1ª soldador. (man de obra) | 0.268 | 15.52 | 4.16 |
| mo104 | h | Peón ordinario construcción. (man de obra) | 0.671 | 13.97 | 9.37 |
| % | % | Costes directos complementarios | 2 % | 15.61 | 0.31 |
|  |  | Custos directos |  |  | 15.92 |
