# Apertura de oco en muro de fábrica de ladrillo cerámico oco con medios manuais, e carga manual de cascallos a camión ou contedor

- Propiedade do arquivo: CYPE INGENIEROS, S.A.
- Formato: FIEBDC-3/2002
- Divisa: EUR
- Custos indirectos: 3.00 %
- Gastos xerais: 13.00 %
- Beneficio industrial: 6.00 %
- IVE: 16.00 %

## D Demolicións

### DE Estruturas

#### DEF Fábrica

**DEF041** m³ Apertura de oco en muro de fábrica de ladrillo cerámico oco con medios manuais, e carga manual de cascallos a camión ou contedor.
Formación de oco en muro de fábrica de ladrillo cerámico oco, con medios manuais, sen incluír montaxe e desmontaxe do apeo do oco nin a colocación de dinteis, nin afectar á estabilidade do muro. Ata p/p de corte previo con amoladora angular equipada con disco de corte, limpeza, provisión, retirada e carga manual de cascallos sobre camión ou contedor.
Inclúe: Replanteo do oco no paramento. Corte previo do contorno do oco. Demolición do muro de fábrica con medios manuais. Fragmentación dos entullos en pezas manexables. Retirada e acopio de entullos. Limpeza dos restos de obra. Carga manual de cascallos sobre camión ou contedor.
Criterio de medición de proxecto: Volumen medido segundo documentación gráfica de Proxecto.
Criterio de medición de obra: Medirase o volume realmente demolido segundo especificacións do Proxecto.

| Código | Ud | Descrición | Rendemento | Prezo | Importe |
|---|---|---|---|---|---|
| op00amo010 |  | Amoladora o radial. | 1.000 | 0.00 | 0.00 |
| mo103 | h | Peón especializado construcción. (man de obra) | 2.213 | 14.47 | 32.02 |
| mo104 | h | Peón ordinario construcción. (man de obra) | 2.213 | 13.97 | 30.92 |
| % | % | Costes directos complementarios | 2 % | 62.94 | 1.26 |
|  |  | Custos directos |  |  | 64.20 |
