# Demolición de lousa maciza de formigón armado de ata 20 cm de espesor, con retroexcavadora con martelo rompedor, e carga manual de cascallos sobre camión ou contedor

- Propiedade do arquivo: CYPE INGENIEROS, S.A.
- Formato: FIEBDC-3/2002
- Divisa: EUR
- Custos indirectos: 3.00 %
- Gastos xerais: 13.00 %
- Beneficio industrial: 6.00 %
- IVE: 16.00 %

## D Demolicións

### DE Estruturas

#### DEH Formigón

**DEH021** m² Demolición de lousa maciza de formigón armado de ata 20 cm de espesor, con retroexcavadora con martelo rompedor, e carga manual de cascallos sobre camión ou contedor.
Demolición de lousa maciza de formigón armado de ata 20 cm de espesor, con retroexcavadora con martelo rompedor, previo levantado do pavimento e a súa base (non incluído neste prezo). Ata p/p de limpeza, provisión, retirada e carga manual de cascallos sobre camión ou contedor.
Inclúe: Replanteo da superficie de forxado a demoler. Demolición do forxado con retroescavadora con martelo rompedor. Corte das armaduras con equipo de oxicorte. Fragmentación dos entullos en pezas manexables. Retirada e acopio de entullos. Limpeza dos restos de obra. Carga manual de cascallos sobre camión ou contedor.
Criterio de medición de proxecto: Superficie medida segundo documentación gráfica de Proxecto.
Criterio de medición de obra: Medirase a superficie realmente demolida segundo especificacións do Proxecto.

| Código | Ud | Descrición | Rendemento | Prezo | Importe |
|---|---|---|---|---|---|
| mq01exn050c | h | Retroescavadora sobre neumáticos con martelo rompedor 115 CV. (maquinaria) | 0.596 | 65.00 | 38.74 |
| mq08sol010 | h | Equipo de oxicorte, con acetileno coma combustible e osíxeno coma comburente. (maquinaria) | 0.381 | 7.37 | 2.81 |
| mo103 | h | Peón especializado construcción. (man de obra) | 0.603 | 14.47 | 8.73 |
| mo017 | h | Oficial 1ª soldador. (man de obra) | 0.362 | 15.52 | 5.62 |
| mo104 | h | Peón ordinario construcción. (man de obra) | 0.905 | 13.97 | 12.64 |
| % | % | Costes directos complementarios | 2 % | 68.54 | 1.37 |
|  |  | Custos directos |  |  | 69.91 |
