# Demolición de entrevigado de forxado unidireccional, con medios manuais e martelo pneumático compresor, e carga manual de entullos sobre camión ou contedor

- Propiedade do arquivo: CYPE INGENIEROS, S.A.
- Formato: FIEBDC-3/2002
- Divisa: EUR
- Custos indirectos: 3.00 %
- Gastos xerais: 13.00 %
- Beneficio industrial: 6.00 %
- IVE: 16.00 %

## D Demolicións

### DE Estruturas

#### DEH Formigón

**DEH070** m² Demolición de entrevigado de forxado unidireccional, con medios manuais e martelo pneumático compresor, e carga manual de entullos sobre camión ou contedor.
Demolición de entrevigado de forxado unidireccional, con medios manuais e martelo pneumático compresor, previo levantado do pavimento e a súa base (non incluído neste prezo). Ata p/p de limpeza, provisión, retirada e carga manual de cascallos sobre camión ou contedor.
Inclúe: Replanteo da superficie de entrevigado a demoler. Demolición do entrevigado con martelo pneumático compresor. Fragmentación dos entullos en pezas manexables. Retirada e acopio de entullos. Limpeza dos restos de obra. Carga manual de cascallos sobre camión ou contedor.
Criterio de medición de proxecto: Superficie medida segundo documentación gráfica de Proxecto.
Criterio de medición de obra: Medirase a superficie realmente demolida segundo especificacións do Proxecto.

| Código | Ud | Descrición | Rendemento | Prezo | Importe |
|---|---|---|---|---|---|
| mq05mai030 | h | Martelo pneumático. (maquinaria) | 0.412 | 4.08 | 1.68 |
| mq05pdm110 | h | Compresor portátil diesel media presión 10 m³/min. (maquinaria) | 0.206 | 6.92 | 1.43 |
| mo103 | h | Peón especializado construcción. (man de obra) | 0.402 | 14.47 | 5.82 |
| mo104 | h | Peón ordinario construcción. (man de obra) | 0.134 | 13.97 | 1.87 |
| % | % | Costes directos complementarios | 2 % | 10.80 | 0.22 |
|  |  | Custos directos |  |  | 11.02 |
