# Demolición de capa de compresión de formigón, de 4 cm de grosor, en forxados, con medios manuais e martelo pneumático compresor, e carga manual de cascallos sobre camión ou contedor

- Propiedade do arquivo: CYPE INGENIEROS, S.A.
- Formato: FIEBDC-3/2002
- Divisa: EUR
- Custos indirectos: 3.00 %
- Gastos xerais: 13.00 %
- Beneficio industrial: 6.00 %
- IVE: 16.00 %

## D Demolicións

### DE Estruturas

#### DEH Formigón

**DEH080** m² Demolición de capa de compresión de formigón, de 4 cm de grosor, en forxados, con medios manuais e martelo pneumático compresor, e carga manual de cascallos sobre camión ou contedor.
Demolición de capa de compresión de formigón, de 4 cm de grosor, en forxados, con medios manuais e martelo pneumático compresor, previo levantado do pavimento e a súa base (non incluído neste prezo). Incluso limpeza, provisión, retirada e carga manual de entullos sobre camión ou contedor.
Inclúe: Replanteo da superficie a demoler. Demolición da capa de compresión con martelo pneumático compresor. Fragmentación dos entullos en pezas manexables. Retirada e acopio de entullos. Limpeza dos restos de obra. Carga manual de cascallos sobre camión ou contedor.
Criterio de medición de proxecto: Superficie medida segundo documentación gráfica de Proxecto.
Criterio de medición de obra: Medirase a superficie realmente demolida segundo especificacións do Proxecto.

| Código | Ud | Descrición | Rendemento | Prezo | Importe |
|---|---|---|---|---|---|
| mq05mai030 | h | Martelo pneumático. (maquinaria) | 0.206 | 4.08 | 0.84 |
| mq05pdm110 | h | Compresor portátil diesel media presión 10 m³/min. (maquinaria) | 0.103 | 6.92 | 0.71 |
| mo103 | h | Peón especializado construcción. (man de obra) | 0.201 | 14.47 | 2.91 |
| mo104 | h | Peón ordinario construcción. (man de obra) | 0.101 | 13.97 | 1.41 |
| % | % | Costes directos complementarios | 2 % | 5.87 | 0.12 |
|  |  | Custos directos |  |  | 5.99 |
