# Demolición de forxado de viguetas de madeira e entrevigado de alfarjías y ladrillos cerámicos, con martelo pneumático compresor e motoserra, e carga manual de cascallos sobre camión ou contedor

- Propiedade do arquivo: CYPE INGENIEROS, S.A.
- Formato: FIEBDC-3/2002
- Divisa: EUR
- Custos indirectos: 3.00 %
- Gastos xerais: 13.00 %
- Beneficio industrial: 6.00 %
- IVE: 16.00 %

## D Demolicións

### DE Estruturas

#### DEM Madeira

**DEM020** m² Demolición de forxado de viguetas de madeira e entrevigado de alfarjías y ladrillos cerámicos, con martelo pneumático compresor e motoserra, e carga manual de cascallos sobre camión ou contedor.
Demolición de forxado de viguetas de madeira e entrevigado de alfarjías, sobre las que apoya un tablero de ladrillo cerámico cara vista macizo de elaboración manual (tejar) colocado por tabla; y malla electrosoldada, en capa de compresión de hormigón armado, con martelo pneumático compresor e motoserra, previo levantado do pavimento e a súa base (non incluído neste prezo). Ata p/p de limpeza, eliminación de fixacións, retirada e carga manual de cascallos sobre camión ou contedor.
Inclúe: Apeos e traballos de estabilidade e protección do entorno. Replanteo da superficie de forxado a demoler. Demolición do forxado con motoserra. Fragmentación dos entullos en pezas manexables. Retirada e acopio de entullos. Limpeza dos restos de obra. Carga manual de cascallos sobre camión ou contedor.
Criterio de medición de proxecto: Superficie medida segundo documentación gráfica de Proxecto.
Criterio de medición de obra: Medirase a superficie realmente demolida segundo especificacións do Proxecto.

| Código | Ud | Descrición | Rendemento | Prezo | Importe |
|---|---|---|---|---|---|
| mq05mai030 | h | Martelo pneumático. (maquinaria) | 0.069 | 4.08 | 0.28 |
| mq05pdm110 | h | Compresor portátil diesel media presión 10 m³/min. (maquinaria) | 0.034 | 6.92 | 0.24 |
| mq09sie010 | h | Motoserra a gasolina, de 50 cm de espada e 3,2 CV de potencia. (maquinaria) | 0.712 | 3.00 | 2.14 |
| mo103 | h | Peón especializado construcción. (man de obra) | 1.006 | 14.47 | 14.56 |
| mo104 | h | Peón ordinario construcción. (man de obra) | 0.134 | 13.97 | 1.87 |
| % | % | Costes directos complementarios | 2 % | 19.09 | 0.38 |
|  |  | Custos directos |  |  | 19.47 |
