# Desmontaxe para a súa reutilización de pilar de madeira de 1601 a 2500 cm² de sección con medios manuais e motoserra

- Propiedade do arquivo: CYPE INGENIEROS, S.A.
- Formato: FIEBDC-3/2002
- Divisa: EUR
- Custos indirectos: 3.00 %
- Gastos xerais: 13.00 %
- Beneficio industrial: 6.00 %
- IVE: 16.00 %

## D Demolicións

### DE Estruturas

#### DEM Madeira

**DEM030** m Desmontaxe para a súa reutilización de pilar de madeira de 1601 a 2500 cm² de sección con medios manuais e motoserra, provisión das pezas a reutilizar e carga manual de cascallos sobre camión ou contenedor.
Desmontaxe para a súa reutilización de pilar de madeira de 1601 a 2500 cm² de sección con medios manuais e motoserra. Ata p/p de eliminación de fixacións, retirada e provisión das pezas a reutilizar, previamente numeradas e documentadas, apuntalamento do pilar durante os traballos de desmontaxe, limpeza, retirada e carga manual de cascallos sobre camión ou contedor.
Inclúe: Numeración e documentación das pezas. Desmontaxe do pilar, con apuntalamento do mesmo se fose necesario. Provisión dos materiais a reutilizar. Retirada e acopio de entullos. Limpeza dos restos de obra. Carga manual do material desmontado e restos de obra sobre camión ou contedor.
Criterio de medición de proxecto: Lonxitude medida segundo documentación gráfica de Proxecto.
Criterio de medición de obra: Medirase a lonxitude realmente desmontada segundo especificacións do Proxecto.

| Código | Ud | Descrición | Rendemento | Prezo | Importe |
|---|---|---|---|---|---|
| mq09sie010 | h | Motoserra a gasolina, de 50 cm de espada e 3,2 CV de potencia. (maquinaria) | 0.356 | 3.00 | 1.07 |
| mo053 | h | Axudante carpinteiro. (man de obra) | 0.671 | 14.76 | 9.90 |
| mo104 | h | Peón ordinario construcción. (man de obra) | 0.671 | 13.97 | 9.37 |
| % | % | Costes directos complementarios | 2 % | 20.34 | 0.41 |
|  |  | Custos directos |  |  | 20.75 |
