# Desmontaxe de entarimado de 3 mm de grosor, de táboas machihembradas de madeira, cravadas ás viguetas do forxado, con medios manuais e carga manual de entullos sobre camión ou contedor

- Propiedade do arquivo: CYPE INGENIEROS, S.A.
- Formato: FIEBDC-3/2002
- Divisa: EUR
- Custos indirectos: 3.00 %
- Gastos xerais: 13.00 %
- Beneficio industrial: 6.00 %
- IVE: 16.00 %

## D Demolicións

### DE Estruturas

#### DEM Madeira

**DEM070** m² Desmontaxe de entarimado de 3 mm de grosor, de táboas machihembradas de madeira, cravadas ás viguetas do forxado, con medios manuais e carga manual de entullos sobre camión ou contedor.
Desmontaxe de entarimado de 3 mm de grosor, de táboas machihembradas de madeira, cravadas ás viguetas do forxado, con medios manuais. Incluso p/p de limpeza, eliminación de fixacións, provisión, retirada e carga manual de entullos sobre camión ou contedor.
Inclúe: Desmontaxe do elemento. Fragmentación dos entullos en pezas manexables. Retirada e acopio de entullos. Limpeza dos restos de obra. Carga manual de cascallos sobre camión ou contedor.
Criterio de medición de proxecto: Superficie medida segundo documentación gráfica de Proxecto.
Criterio de medición de obra: Medirase a superficie realmente desmontada segundo especificacións do Proxecto.

| Código | Ud | Descrición | Rendemento | Prezo | Importe |
|---|---|---|---|---|---|
| mo104 | h | Peón ordinario construcción. (man de obra) | 0.231 | 13.97 | 3.23 |
| % | % | Costes directos complementarios | 2 % | 3.23 | 0.06 |
|  |  | Custos directos |  |  | 3.29 |
