# Levantado de carpintería acristalada de calquera tipo situada en fachada, de menos de 3 m² de superficie, con medios manuais, e carga manual de cascallos sobre camión ou contedor

- Propiedade do arquivo: CYPE INGENIEROS, S.A.
- Formato: FIEBDC-3/2002
- Divisa: EUR
- Custos indirectos: 3.00 %
- Gastos xerais: 13.00 %
- Beneficio industrial: 6.00 %
- IVE: 16.00 %

## D Demolicións

### DF Fachadas

#### DFC Carpintería exterior

**DFC010** Ude Levantado de carpintería acristalada de calquera tipo situada en fachada, de menos de 3 m² de superficie, con medios manuais, e carga manual de cascallos sobre camión ou contedor.
Levantado de carpintería acristalada de calquera tipo situada en fachada, de menos de 3 m² de superficie, con medios manuais, sen deteriorar os elementos construtivos ós que está suxeita. Ata p/p de desmontaxe de marcos, follas acristaladas e accesorios; limpeza, provisión, retirada e carga manual de cascallos sobre camión ou contedor.
Inclúe: Desmontaxe dos elementos. Retirada e acopio do material desmontado. Limpeza dos restos de obra. Carga do material desmontado e os restos de obra sobre camión ou contedor.
Criterio de medición de proxecto: Número de unidades previstas, segundo documentación gráfica de Proxecto.
Criterio de medición de obra: Medirase o número de unidades realmente desmontadas segundo especificacións do Proxecto.

| Código | Ud | Descrición | Rendemento | Prezo | Importe |
|---|---|---|---|---|---|
| mo104 | h | Peón ordinario construcción. (man de obra) | 0.609 | 13.97 | 8.51 |
| % | % | Costes directos complementarios | 2 % | 8.51 | 0.17 |
|  |  | Custos directos |  |  | 8.68 |
