# Demolición de antepeito de 1,25 m de altura e 0,2 m de espesor, de formigón armado, con martelo pneumático compresor e equipo de oxicorte, e carga manual de cascallos sobre camión ou contedor

- Propiedade do arquivo: CYPE INGENIEROS, S.A.
- Formato: FIEBDC-3/2002
- Divisa: EUR
- Custos indirectos: 3.00 %
- Gastos xerais: 13.00 %
- Beneficio industrial: 6.00 %
- IVE: 16.00 %

## D Demolicións

### DF Fachadas

#### DFD Defensas de exteriores

**DFD011** m Demolición de antepeito de 1,25 m de altura e 0,2 m de espesor, de formigón armado, con martelo pneumático compresor e equipo de oxicorte, e carga manual de cascallos sobre camión ou contedor.
Demolición de antepeito de 1,25 m de altura e 0,2 m de espesor, de formigón armado, con martelo pneumático compresor e equipo de oxicorte, sen deteriorar os elementos construtivos contiguos. Ata p/p de limpeza, provisión, retirada e carga manual de cascallos sobre camión ou contedor.
Inclúe: Demolición dos elementos. Corte das armaduras. Fragmentación dos entullos en pezas manexables. Retirada e acopio de entullos. Limpeza dos restos de obra. Carga de entullos sobre camión ou contedor.
Criterio de medición de proxecto: Lonxitude medida segundo documentación gráfica de Proxecto.
Criterio de medición de obra: Medirase a lonxitude realmente demolida segundo especificacións do Proxecto.

| Código | Ud | Descrición | Rendemento | Prezo | Importe |
|---|---|---|---|---|---|
| mq05mai030 | h | Martelo pneumático. (maquinaria) | 0.550 | 4.08 | 2.24 |
| mq05pdm010a | h | Compresor portátil eléctrico 2 m³/min de caudal. (maquinaria) | 0.275 | 3.81 | 1.05 |
| mq08sol010 | h | Equipo de oxicorte, con acetileno coma combustible e osíxeno coma comburente. (maquinaria) | 0.169 | 7.37 | 1.25 |
| mo103 | h | Peón especializado construcción. (man de obra) | 0.813 | 14.47 | 11.76 |
| mo017 | h | Oficial 1ª soldador. (man de obra) | 0.163 | 15.52 | 2.53 |
| mo104 | h | Peón ordinario construcción. (man de obra) | 0.271 | 13.97 | 3.79 |
| % | % | Costes directos complementarios | 2 % | 22.62 | 0.45 |
|  |  | Custos directos |  |  | 23.07 |
