# Levantado de varanda metálica recta

- Propiedade do arquivo: CYPE INGENIEROS, S.A.
- Formato: FIEBDC-3/2002
- Divisa: EUR
- Custos indirectos: 3.00 %
- Gastos xerais: 13.00 %
- Beneficio industrial: 6.00 %
- IVE: 16.00 %

## D Demolicións

### DF Fachadas

#### DFD Defensas de exteriores

**DFD020** m Levantado de varanda metálica recta, de 100 cm de altura, situada en balcón ou terraza de fachada e recibida en obra de fábrica, con medios manuais e equipo de oxicorte, e carga manual de cascallos sobre camión ou contedor.
Levantado con medios manuais e equipo de oxicorte, de varanda metálica recta, de 100 cm de altura, elementos de fixación e accesorios, situada en balcón ou terraza de fachada e recibida en obra de fábrica, sen deteriorar os elementos construtivos ós que está suxeita. Ata p/p de limpeza, provisión, retirada e carga manual de cascallos sobre camión ou contedor.
Inclúe: Desmontaxe dos elementos. Fragmentación dos entullos en pezas manexables. Retirada e acopio do material desmontado. Limpeza dos restos de obra. Carga do material desmontado e os restos de obra sobre camión ou contedor.
Criterio de medición de proxecto: Lonxitude medida segundo documentación gráfica de Proxecto.
Criterio de medición de obra: Medirase a lonxitude realmente desmontada segundo especificacións do Proxecto.

| Código | Ud | Descrición | Rendemento | Prezo | Importe |
|---|---|---|---|---|---|
| mq08sol010 | h | Equipo de oxicorte, con acetileno coma combustible e osíxeno coma comburente. (maquinaria) | 0.148 | 7.37 | 1.09 |
| mo017 | h | Oficial 1ª soldador. (man de obra) | 0.142 | 15.52 | 2.20 |
| mo104 | h | Peón ordinario construcción. (man de obra) | 0.284 | 13.97 | 3.97 |
| % | % | Costes directos complementarios | 2 % | 7.26 | 0.15 |
|  |  | Custos directos |  |  | 7.41 |
