# Desmontaxe con recuperación do material de peche metálico extensible de máis de 6 m² de superficie, con medios manuais

- Propiedade do arquivo: CYPE INGENIEROS, S.A.
- Formato: FIEBDC-3/2002
- Divisa: EUR
- Custos indirectos: 3.00 %
- Gastos xerais: 13.00 %
- Beneficio industrial: 6.00 %
- IVE: 16.00 %

## D Demolicións

### DF Fachadas

#### DFD Defensas de exteriores

**DFD040** Ude Desmontaxe con recuperación do material de peche metálico extensible de máis de 6 m² de superficie, con medios manuais.
Desmontaxe de peche metálico extensible de máis de 6 m² de superficie, mecanismos e accesorios, con medios manuais e recuperación do material para a súa posterior ubicación noutro emprazamento, sendo a orde de execución do proceso inverso ó da súa instalación, sen deteriorar os elementos construtivos ós que está suxeito. Ata p/p de limpeza, provisión, retirada e carga manual do material desmontado e dos restos de obra producidos durante os traballos, sobre camión ou contedor.
Inclúe: Desmontaxe dos elementos. Provisión dos materiais a reutilizar. Retirada e acopio de entullos. Limpeza dos restos de obra. Carga do material desmontado e os restos de obra sobre camión ou contedor.
Criterio de medición de proxecto: Número de unidades previstas, segundo documentación gráfica de Proxecto.
Criterio de medición de obra: Medirase o número de unidades realmente desmontadas segundo especificacións do Proxecto.

| Código | Ud | Descrición | Rendemento | Prezo | Importe |
|---|---|---|---|---|---|
| mo016 | h | Oficial 1ª cerraxeiro. (man de obra) | 0.536 | 15.52 | 8.32 |
| mo054 | h | Axudante cerraxeiro. (man de obra) | 0.536 | 14.70 | 7.88 |
| mo104 | h | Peón ordinario construcción. (man de obra) | 0.358 | 13.97 | 5.00 |
| % | % | Costes directos complementarios | 2 % | 21.20 | 0.42 |
|  |  | Custos directos |  |  | 21.62 |
