# Levantado de reixa metálica de 1,44 m² situada en oco de fachada e fixada ó paramento mediante recibido en obra de fábrica

- Propiedade do arquivo: CYPE INGENIEROS, S.A.
- Formato: FIEBDC-3/2002
- Divisa: EUR
- Custos indirectos: 3.00 %
- Gastos xerais: 13.00 %
- Beneficio industrial: 6.00 %
- IVE: 16.00 %

## D Demolicións

### DF Fachadas

#### DFD Defensas de exteriores

**DFD070** m² Levantado de reixa metálica de 1,44 m² situada en oco de fachada e fixada ó paramento mediante recibido en obra de fábrica, con medios manuais e equipo de oxicorte, e carga manual de cascallos sobre camión ou contedor.
Levantado de reixa metálica de 1,44 m, elementos de fixación e accesorios, situada en oco de fachada e fixada ó paramento mediante recibido en obra de fábrica, con medios manuais e equipo de oxicorte, sen deteriorar os elementos construtivos ós que está suxeita. Ata p/p de limpeza, provisión, retirada e carga manual de cascallos sobre camión ou contedor.
Inclúe: Desmontaxe dos elementos. Fragmentación dos entullos en pezas manexables. Retirada e acopio do material desmontado. Limpeza dos restos de obra. Carga do material desmontado e os restos de obra sobre camión ou contedor.
Criterio de medición de proxecto: Superficie medida segundo documentación gráfica de Proxecto.
Criterio de medición de obra: Medirase a superficie realmente desmontada segundo especificacións do Proxecto.

| Código | Ud | Descrición | Rendemento | Prezo | Importe |
|---|---|---|---|---|---|
| mq08sol010 | h | Equipo de oxicorte, con acetileno coma combustible e osíxeno coma comburente. (maquinaria) | 0.074 | 7.37 | 0.55 |
| mo017 | h | Oficial 1ª soldador. (man de obra) | 0.071 | 15.52 | 1.10 |
| mo103 | h | Peón especializado construcción. (man de obra) | 0.071 | 14.47 | 1.03 |
| mo104 | h | Peón ordinario construcción. (man de obra) | 0.284 | 13.97 | 3.97 |
| % | % | Costes directos complementarios | 2 % | 6.65 | 0.13 |
|  |  | Custos directos |  |  | 6.78 |
