# Apertura de oco en folla exterior de cerramento de fachada

- Propiedade do arquivo: CYPE INGENIEROS, S.A.
- Formato: FIEBDC-3/2002
- Divisa: EUR
- Custos indirectos: 3.00 %
- Gastos xerais: 13.00 %
- Beneficio industrial: 6.00 %
- IVE: 16.00 %

## D Demolicións

### DF Fachadas

#### DFF Fábricas

**DFF011** m² Apertura de oco en folla exterior de cerramento de fachada, de fábrica vista, formada por ladrillo perforado de 11/12 cm de espesor, con medios manuais, e carga manual de cascallos sobre camión ou contedor.
Apertura de oco en folla exterior de cerramento de fachada, de fábrica vista, formada por ladrillo perforado de 11/12 cm de espesor, con medios manuais, sen incluír montaxe e desmontaxe do apeo do oco nin a colocación de dinteis, nin afectar á estabilidade da folla ou dos elementos construtivos contiguos. Ata p/p de corte previo con amoladora angular equipada con disco de corte, limpeza, provisión, retirada e carga manual de cascallos sobre camión ou contedor.
Inclúe: Replanteo do oco no paramento. Corte previo do contorno do oco. Demolición manual da fábrica. Fragmentación dos entullos en pezas manexables. Retirada e acopio de entullos. Limpeza dos restos de obra. Carga de entullos sobre camión ou contedor.
Criterio de medición de proxecto: Superficie medida segundo documentación gráfica de Proxecto.
Criterio de medición de obra: Medirase a superficie realmente demolida segundo especificacións do Proxecto.

| Código | Ud | Descrición | Rendemento | Prezo | Importe |
|---|---|---|---|---|---|
| op00amo010 |  | Amoladora o radial. | 1.000 | 0.00 | 0.00 |
| mo104 | h | Peón ordinario construcción. (man de obra) | 0.708 | 13.97 | 9.89 |
| % | % | Costes directos complementarios | 2 % | 9.89 | 0.20 |
|  |  | Custos directos |  |  | 10.09 |
