# Demolición de cerramento de fachada formado por fábrica de bloques de vidro moldeado de 34 mm de grosor, con medios manuais, e carga manual de cascallos sobre camión ou contedor

- Propiedade do arquivo: CYPE INGENIEROS, S.A.
- Formato: FIEBDC-3/2002
- Divisa: EUR
- Custos indirectos: 3.00 %
- Gastos xerais: 13.00 %
- Beneficio industrial: 6.00 %
- IVE: 16.00 %

## D Demolicións

### DF Fachadas

#### DFF Fábricas

**DFF040** m² Demolición de cerramento de fachada formado por fábrica de bloques de vidro moldeado de 34 mm de grosor, con medios manuais, e carga manual de cascallos sobre camión ou contedor.
Demolición de cerramento de fachada formado por fábrica de bloques de vidro moldeado de 34 mm de grosor, con medios manuais, sen afectar á estabilidade dos elementos construtivos contiguos. Ata p/p de limpeza, provisión, retirada e carga manual de cascallos sobre camión ou contedor.
Inclúe: Demolición manual da fábrica. Fragmentación dos entullos en pezas manexables. Retirada e acopio de entullos. Limpeza dos restos de obra. Carga de entullos sobre camión ou contedor.
Criterio de medición de proxecto: Superficie medida segundo documentación gráfica de Proxecto.
Criterio de medición de obra: Medirase a superficie realmente demolida segundo especificacións do Proxecto.

| Código | Ud | Descrición | Rendemento | Prezo | Importe |
|---|---|---|---|---|---|
| mo104 | h | Peón ordinario construcción. (man de obra) | 0.456 | 13.97 | 6.37 |
| % | % | Costes directos complementarios | 2 % | 6.37 | 0.13 |
|  |  | Custos directos |  |  | 6.50 |
