# Desmontaxe de cerramento de fachada formado por panel de folla simple de chapa de aceiro

- Propiedade do arquivo: CYPE INGENIEROS, S.A.
- Formato: FIEBDC-3/2002
- Divisa: EUR
- Custos indirectos: 3.00 %
- Gastos xerais: 13.00 %
- Beneficio industrial: 6.00 %
- IVE: 16.00 %

## D Demolicións

### DF Fachadas

#### DFL Lixeiras

**DFL010** m² Desmontaxe de cerramento de fachada formado por panel de folla simple de chapa de aceiro, mantendo as estruturas auxiliares, con medios manuais, e carga manual do material desmontado sobre camión ou contedor.
Desmontaxe de cerramento de fachada formado por panel de folla simple de chapa de aceiro, mantendo as estruturas auxiliares, con medios manuais, sen deteriorar os elementos ós que está suxeito. Ata p/p de limpeza, provisión, retirada e carga manual do material desmontado sobre camión ou contedor.
Inclúe: Desmontaxe dos elementos. Retirada e acopio do material desmontado. Limpeza dos restos de obra. Carga do material desmontado e os restos de obra sobre camión ou contedor.
Criterio de medición de proxecto: Superficie medida segundo documentación gráfica de Proxecto.
Criterio de medición de obra: Medirase a superficie realmente desmontada segundo especificacións do Proxecto.

| Código | Ud | Descrición | Rendemento | Prezo | Importe |
|---|---|---|---|---|---|
| mo009 | h | Oficial 1ª montador. (man de obra) | 0.609 | 15.78 | 9.61 |
| mo075 | h | Axudante montador. (man de obra) | 0.609 | 14.65 | 8.92 |
| % | % | Costes directos complementarios | 2 % | 18.53 | 0.37 |
|  |  | Custos directos |  |  | 18.90 |
