# Retirada de panel ou manta de illante, en fachada ou medianería, cunha das follas previamente demolida, con medios manuais e carga manual de cascallos sobre camión ou contedor

- Propiedade do arquivo: CYPE INGENIEROS, S.A.
- Formato: FIEBDC-3/2002
- Divisa: EUR
- Custos indirectos: 3.00 %
- Gastos xerais: 13.00 %
- Beneficio industrial: 6.00 %
- IVE: 16.00 %

## D Demolicións

### DF Fachadas

#### DFN Illamentos

**DFN010** m² Retirada de panel ou manta de illante, en fachada ou medianería, cunha das follas previamente demolida, con medios manuais e carga manual de cascallos sobre camión ou contedor.
Retirada de panel ou manta de illante, en fachada ou medianería, cunha das follas previamente demolida, con medios manuais, sen afectar á estabilidade dos elementos construtivos contiguos. Incluso p/p de limpeza, acopio, retirada e carga manual de cascallos sobre camión ou contedor.
Inclúe: Retirada manual dos elementos. Limpeza dos restos de obra. Carga do material desmontado e os restos de obra sobre camión ou contedor.
Criterio de medición de proxecto: Superficie medida segundo documentación gráfica de Proxecto.
Criterio de medición de obra: Medirase a superficie realmente desmontada segundo especificacións do Proxecto.

| Código | Ud | Descrición | Rendemento | Prezo | Importe |
|---|---|---|---|---|---|
| mo104 | h | Peón ordinario construcción. (man de obra) | 0.041 | 13.97 | 0.57 |
| % | % | Costes directos complementarios | 2 % | 0.57 | 0.01 |
|  |  | Custos directos |  |  | 0.58 |
