# Demolición de verteaugas de pedra artificial, con medios manuais, e carga manual de cascallos sobre camión ou contedor

- Propiedade do arquivo: CYPE INGENIEROS, S.A.
- Formato: FIEBDC-3/2002
- Divisa: EUR
- Custos indirectos: 3.00 %
- Gastos xerais: 13.00 %
- Beneficio industrial: 6.00 %
- IVE: 16.00 %

## D Demolicións

### DF Fachadas

#### DFR Remates de exteriores

**DFR100** m Demolición de verteaugas de pedra artificial, con medios manuais, e carga manual de cascallos sobre camión ou contedor.
Demolición de verteaugas de pedra artificial situado entre as xambas do oco cubrindo os alféizares, con medios manuaos, sen deteriorar os elementos construtivos contiguos. Ata p/p de limpeza, provisión, retirada e carga manual de cascallos sobre camión ou contedor.
Inclúe: Demolición dos elementos. Retirada e acopio de entullos. Limpeza dos restos de obra. Carga de entullos sobre camión ou contedor.
Criterio de medición de proxecto: Lonxitude medida segundo documentación gráfica de Proxecto.
Criterio de medición de obra: Medirase a lonxitude realmente demolida segundo especificacións do Proxecto.

| Código | Ud | Descrición | Rendemento | Prezo | Importe |
|---|---|---|---|---|---|
| mo018 | h | Oficial 1ª construcción. (man de obra) | 0.166 | 15.28 | 2.54 |
| mo104 | h | Peón ordinario construcción. (man de obra) | 0.166 | 13.97 | 2.32 |
| % | % | Costes directos complementarios | 2 % | 4.86 | 0.10 |
|  |  | Custos directos |  |  | 4.96 |
