# Demolición de cerramento vertical formado por perfiles de vidro impreso sen armar en forma de U, con medios manuais, e carga manual do material desmontado sobre camión ou contedor

- Propiedade do arquivo: CYPE INGENIEROS, S.A.
- Formato: FIEBDC-3/2002
- Divisa: EUR
- Custos indirectos: 3.00 %
- Gastos xerais: 13.00 %
- Beneficio industrial: 6.00 %
- IVE: 16.00 %

## D Demolicións

### DF Fachadas

#### DFV Vidros

**DFV030** m² Demolición de cerramento vertical formado por perfiles de vidro impreso sen armar en forma de U, con medios manuais, e carga manual do material desmontado sobre camión ou contedor.
Demolición con medios manuais de cerramento vertical formado por perfiles de vidro impreso sen armar en forma de U, sen deteriorar os elementos construtivos contiguos. Ata p/p de desmontaxe de perfilería perimetral e complementos, limpeza, provisión, retirada e carga manual de cascallos sobre camión ou contedor.
Inclúe: Demolición dos elementos. Fragmentación dos entullos en pezas manexables. Retirada e acopio de entullos. Limpeza dos restos de obra. Carga de entullos sobre camión ou contedor.
Criterio de medición de proxecto: Superficie medida segundo documentación gráfica de Proxecto.
Criterio de medición de obra: Medirase a superficie realmente demolida segundo especificacións do Proxecto.

| Código | Ud | Descrición | Rendemento | Prezo | Importe |
|---|---|---|---|---|---|
| mo050 | h | Oficial 1ª cristaleiro. (man de obra) | 0.253 | 15.17 | 3.84 |
| mo101 | h | Axudante cristaleiro. (man de obra) | 0.253 | 14.85 | 3.76 |
| % | % | Costes directos complementarios | 2 % | 7.60 | 0.15 |
|  |  | Custos directos |  |  | 7.75 |
