# Desmontaxe de depósito de superficie

- Propiedade do arquivo: CYPE INGENIEROS, S.A.
- Formato: FIEBDC-3/2002
- Divisa: EUR
- Custos indirectos: 3.00 %
- Gastos xerais: 13.00 %
- Beneficio industrial: 6.00 %
- IVE: 16.00 %

## D Demolicións

### DI Instalacións

#### DIB Bancadas e depósitos

**DIB020** Ude Desmontaxe de depósito de superficie, de aceiro, para combustible líquido ou de gas, de 12000 litros de capacidade máxima, con medios manuais e mecánicos, e carga mecánica do material desmontado sobre camión ou contedor.
Desmontaxe de depósito de superficie, de aceiro, para combustible líquido ou de gas, de 12000 litros de capacidade máxima, con medios manuais e mecánicos, previa desconexión das redes de subministración e evacuación e obturación das conducións a el conectadas. Ata p/p de desmontaxe de accesorios e elementos de fixación, limpeza, provisión, retirada e carga mecánica de cascallos sobre camión ou colector.
Inclúe: Desconexión das redes de subministración e evacuación. Desmontaxe do depósito e das súas compoñentes. Obturación das conducións conectadas ó elemento. Retirada e acopio do material desmontado. Limpeza dos restos de obra. Carga do material desmontado e os restos de obra sobre camión ou contedor.
Criterio de medición de proxecto: Número de unidades previstas, segundo documentación gráfica de Proxecto.
Criterio de medición de obra: Medirase o número de unidades realmente desmontadas segundo especificacións do Proxecto.

| Código | Ud | Descrición | Rendemento | Prezo | Importe |
|---|---|---|---|---|---|
| mq04cag010c | h | Camión con guindastre de ata 12 t. (maquinaria) | 2.724 | 58.55 | 159.49 |
| mo009 | h | Oficial 1ª montador. (man de obra) | 2.682 | 15.78 | 42.32 |
| mo075 | h | Axudante montador. (man de obra) | 2.682 | 14.65 | 39.29 |
| % | % | Costes directos complementarios | 2 % | 241.10 | 4.82 |
|  |  | Custos directos |  |  | 245.92 |
