# Retirada de cableado eléctrico baixo tubo protector empotrado en paramento (sen incluir o arrincado dos tubos empotrados no paramento)

- Propiedade do arquivo: CYPE INGENIEROS, S.A.
- Formato: FIEBDC-3/2002
- Divisa: EUR
- Custos indirectos: 3.00 %
- Gastos xerais: 13.00 %
- Beneficio industrial: 6.00 %
- IVE: 16.00 %

## D Demolicións

### DI Instalacións

#### DIE Eléctricas

**DIE102** m Retirada de cableado eléctrico baixo tubo protector empotrado en paramento (sen incluir o arrincado dos tubos empotrados no paramento), con medios manuais e carga manual do material desmontado sobre camión ou contedor.
Retirada de cableado eléctrico baixo tubo protector empotrado en paramento (sen incluir o arrincado dos tubos empotrados no paramento), con medios manuais. Ata p/p de limpeza, provisión, retirada e carga manual de cascallos sobre camión ou contedor.
Inclúe: Desmontaxe manual dos elementos. Retirada e acopio do material desmontado. Limpeza dos restos de obra. Carga do material desmontado e os restos de obra sobre camión ou contedor.
Criterio de medición de proxecto: Lonxitude medida segundo documentación gráfica de Proxecto.
Criterio de medición de obra: Medirase a lonxitude realmente desmontada segundo especificacións do Proxecto.

| Código | Ud | Descrición | Rendemento | Prezo | Importe |
|---|---|---|---|---|---|
| mo001 | h | Oficial 1ª electricista. (man de obra) | 0.014 | 15.78 | 0.22 |
| mo093 | h | Axudante electricista. (man de obra) | 0.014 | 14.62 | 0.20 |
| % | % | Costes directos complementarios | 2 % | 0.42 | 0.01 |
|  |  | Custos directos |  |  | 0.43 |
