# Desmontaxe de rede de instalación interior de auga

- Propiedade do arquivo: CYPE INGENIEROS, S.A.
- Formato: FIEBDC-3/2002
- Divisa: EUR
- Custos indirectos: 3.00 %
- Gastos xerais: 13.00 %
- Beneficio industrial: 6.00 %
- IVE: 16.00 %

## D Demolicións

### DI Instalacións

#### DIF Fontanería

**DIF105** Ude Desmontaxe de rede de instalación interior de auga, colocada superficialmente, que da servizo a unha superficie de 90 m², con medios manuais e carga manual do material desmontado sobre camión ou contedor.
Desmontaxe de rede de instalación interior de auga, colocada superficialmente, que da servizo a unha superficie de 90 m², dende a toma de cada aparato sanitario ata o montante, con medios manuais. Ata p/p de eliminación de válvulas, fixacións e demáis accesorios superficiais, taponado de tubaxes, limpeza, provisión, retirada e carga manual de cascallos sobre camión ou contedor.
Inclúe: Desmontaxe manual dos elementos. Obturación das conducións conectadas á instalación. Retirada e acopio do material desmontado. Limpeza dos restos de obra. Carga do material desmontado e os restos de obra sobre camión ou contedor.
Criterio de medición de proxecto: Número de unidades previstas, segundo documentación gráfica de Proxecto.
Criterio de medición de obra: Medirase o número de unidades realmente desmontadas segundo especificacións do Proxecto.

| Código | Ud | Descrición | Rendemento | Prezo | Importe |
|---|---|---|---|---|---|
| mo006 | h | Oficial 1ª fontaneiro. (man de obra) | 6.349 | 15.78 | 100.19 |
| mo104 | h | Peón ordinario construcción. (man de obra) | 6.349 | 13.97 | 88.70 |
| % | % | Costes directos complementarios | 2 % | 188.89 | 3.78 |
|  |  | Custos directos |  |  | 192.67 |
