# Desmontaxe de rede de instalación de gas sen vaina, en vivenda unifamiliar de 90 m² de superficie construida; con medios manuais e carga manual do material desmontado sobre camión ou contedor

- Propiedade do arquivo: CYPE INGENIEROS, S.A.
- Formato: FIEBDC-3/2002
- Divisa: EUR
- Custos indirectos: 3.00 %
- Gastos xerais: 13.00 %
- Beneficio industrial: 6.00 %
- IVE: 16.00 %

## D Demolicións

### DI Instalacións

#### DIG Gas

**DIG100** Ude Desmontaxe de rede de instalación de gas sen vaina, en vivenda unifamiliar de 90 m² de superficie construida; con medios manuais e carga manual do material desmontado sobre camión ou contedor.
Desmontaxe de rede de instalación de gas sen vaina, en vivenda unifamiliar de 90 m² de superficie construida; con medios manuais. Ata p/p de eliminación de válvulas, fixacións e demáis accesorios superficiais, limpeza, provisión, retirada e carga manual de cascallos sobre camión ou contedor.
Inclúe: Desmontaxe manual dos elementos. Obturación das conducións conectadas á instalación. Retirada e acopio do material desmontado. Limpeza dos restos de obra. Carga do material desmontado e os restos de obra sobre camión ou contedor.
Criterio de medición de proxecto: Número de unidades previstas, segundo documentación gráfica de Proxecto.
Criterio de medición de obra: Medirase o número de unidades realmente desmontadas segundo especificacións do Proxecto.

| Código | Ud | Descrición | Rendemento | Prezo | Importe |
|---|---|---|---|---|---|
| mo103 | h | Peón especializado construcción. (man de obra) | 2.072 | 14.47 | 29.98 |
| mo104 | h | Peón ordinario construcción. (man de obra) | 1.036 | 13.97 | 14.47 |
| % | % | Costes directos complementarios | 2 % | 44.45 | 0.89 |
|  |  | Custos directos |  |  | 45.34 |
