# Desmontaxe con recuperación do material de luminaria interior adosada a parede, con medios manuais

- Propiedade do arquivo: CYPE INGENIEROS, S.A.
- Formato: FIEBDC-3/2002
- Divisa: EUR
- Custos indirectos: 3.00 %
- Gastos xerais: 13.00 %
- Beneficio industrial: 6.00 %
- IVE: 16.00 %

## D Demolicións

### DI Instalacións

#### DII Iluminación

**DII010** Ude Desmontaxe con recuperación do material de luminaria interior adosada a parede, con medios manuais.
Desmontaxe de luminaria interior situada a menos de 3 m de altura, adosada a parede con medios manuais e recuperación do material para a súa posterior ubicación noutro emprazamento, sendo a orde de execución do proceso inverso ó da súa instalación, sen deteriorar os elementos construtivos ós que poida estar suxeita. Ata p/p de limpeza, provisión, retirada e carga manual do material desmontado e dos restos de obra producidos durante os traballos, sobre camión ou contedor.
Inclúe: Desmontaxe dos elementos con medios manuais. Provisión dos materiais a reutilizar. Retirada e acopio de entullos. Limpeza dos restos de obra. Carga do material desmontado e restos de obra sobre camión ou contedor.
Criterio de medición de proxecto: Número de unidades previstas, segundo documentación gráfica de Proxecto.
Criterio de medición de obra: Medirase o número de unidades realmente desmontadas segundo especificacións do Proxecto.

| Código | Ud | Descrición | Rendemento | Prezo | Importe |
|---|---|---|---|---|---|
| mo001 | h | Oficial 1ª electricista. (man de obra) | 0.123 | 15.78 | 1.94 |
| mo093 | h | Axudante electricista. (man de obra) | 0.123 | 14.62 | 1.80 |
| % | % | Costes directos complementarios | 2 % | 3.74 | 0.07 |
|  |  | Custos directos |  |  | 3.81 |
