# Desmontaxe de toma de alimentación de columna seca con marco e porta, situada en fachada de edificio, con medios manuais e carga manual do material desmontado sobre camión ou contedor

- Propiedade do arquivo: CYPE INGENIEROS, S.A.
- Formato: FIEBDC-3/2002
- Divisa: EUR
- Custos indirectos: 3.00 %
- Gastos xerais: 13.00 %
- Beneficio industrial: 6.00 %
- IVE: 16.00 %

## D Demolicións

### DI Instalacións

#### DIO Contra incendios

**DIO040** Ude Desmontaxe de toma de alimentación de columna seca con marco e porta, situada en fachada de edificio, con medios manuais e carga manual do material desmontado sobre camión ou contedor.
Desmontaxe de toma de alimentación de columna seca con marco e porta, situada en fachada de edificio, con medios manuais, sen deteriorar os elementos construtivos ós que poida estar suxeita. Ata p/p de limpeza, provisión, retirada e carga manual de cascallos sobre camión ou contedor.
Inclúe: Desmontaxe manual dos elementos. Obturación das conducións conectadas ó elemento. Retirada e acopio do material desmontado. Limpeza dos restos de obra. Carga do material desmontado e os restos de obra sobre camión ou contedor.
Criterio de medición de proxecto: Número de unidades previstas, segundo documentación gráfica de Proxecto.
Criterio de medición de obra: Medirase o número de unidades realmente desmontadas segundo especificacións do Proxecto.

| Código | Ud | Descrición | Rendemento | Prezo | Importe |
|---|---|---|---|---|---|
| mo006 | h | Oficial 1ª fontaneiro. (man de obra) | 1.292 | 15.78 | 20.39 |
| mo098 | h | Axudante fontaneiro. (man de obra) | 1.292 | 14.62 | 18.89 |
| % | % | Costes directos complementarios | 2 % | 39.28 | 0.79 |
|  |  | Custos directos |  |  | 40.07 |
