# Desmontaxe con recuperación do material de detector de fluxo situado en tubaxe de distribución de auga para sistema fixo de extinción de incendios, con medios manuais

- Propiedade do arquivo: CYPE INGENIEROS, S.A.
- Formato: FIEBDC-3/2002
- Divisa: EUR
- Custos indirectos: 3.00 %
- Gastos xerais: 13.00 %
- Beneficio industrial: 6.00 %
- IVE: 16.00 %

## D Demolicións

### DI Instalacións

#### DIO Contra incendios

**DIO091** Ude Desmontaxe con recuperación do material de detector de fluxo situado en tubaxe de distribución de auga para sistema fixo de extinción de incendios, con medios manuais.
Desmontaxe de detector de fluxo situado en tubaxe de distribución de auga para sistema fixo de extinción de incendios, con medios manuais e recuperación do material para a súa posterior ubicación noutro emprazamento, sen deteriorar os elementos construtivos ós que poida estar suxeito. Ata p/p de limpeza, provisión, retirada e carga manual do material desmontado e dos restos de obra producidos durante os traballos, sobre camión ou contedor.
Inclúe: Desmontaxe manual dos elementos. Obturación das conducións conectadas ó elemento. Provisión dos materiais a reutilizar. Retirada e acopio de entullos. Limpeza dos restos de obra. Carga do material desmontado e os restos de obra sobre camión ou contedor.
Criterio de medición de proxecto: Número de unidades previstas, segundo documentación gráfica de Proxecto.
Criterio de medición de obra: Medirase o número de unidades realmente desmontadas segundo especificacións do Proxecto.

| Código | Ud | Descrición | Rendemento | Prezo | Importe |
|---|---|---|---|---|---|
| mo098 | h | Axudante fontaneiro. (man de obra) | 0.129 | 14.62 | 1.89 |
| mo093 | h | Axudante electricista. (man de obra) | 0.129 | 14.62 | 1.89 |
| % | % | Costes directos complementarios | 2 % | 3.78 | 0.08 |
|  |  | Custos directos |  |  | 3.86 |
