# Desmontaxe de rociador automático situado en tubaxe de distribución de auga para sistema fixo de extinción de incendios

- Propiedade do arquivo: CYPE INGENIEROS, S.A.
- Formato: FIEBDC-3/2002
- Divisa: EUR
- Custos indirectos: 3.00 %
- Gastos xerais: 13.00 %
- Beneficio industrial: 6.00 %
- IVE: 16.00 %

## D Demolicións

### DI Instalacións

#### DIO Contra incendios

**DIO092** Ude Desmontaxe de rociador automático situado en tubaxe de distribución de auga para sistema fixo de extinción de incendios, con medios manuais e carga manual do material desmontado sobre camión ou contedor.
Desmontaxe de rociador automático situado en tubaxe de distribución de auga para sistema fixo de extinción de incendios, con medios manuais, sen deteriorar os elementos construtivos ós que poida estar suxeito. Ata p/p de limpeza, provisión, retirada e carga manual de cascallos sobre camión ou contedor.
Inclúe: Desmontaxe manual dos elementos. Obturación das conducións conectadas ó elemento. Retirada e acopio do material desmontado. Limpeza dos restos de obra. Carga do material desmontado e os restos de obra sobre camión ou contedor.
Criterio de medición de proxecto: Número de unidades previstas, segundo documentación gráfica de Proxecto.
Criterio de medición de obra: Medirase o número de unidades realmente desmontadas segundo especificacións do Proxecto.

| Código | Ud | Descrición | Rendemento | Prezo | Importe |
|---|---|---|---|---|---|
| mo098 | h | Axudante fontaneiro. (man de obra) | 0.129 | 14.62 | 1.89 |
| % | % | Costes directos complementarios | 2 % | 1.89 | 0.04 |
|  |  | Custos directos |  |  | 1.93 |
