# Desmontaxe de depósito de superficie para reserva de auga contra incendios de ata 12 m³ de capacidade

- Propiedade do arquivo: CYPE INGENIEROS, S.A.
- Formato: FIEBDC-3/2002
- Divisa: EUR
- Custos indirectos: 3.00 %
- Gastos xerais: 13.00 %
- Beneficio industrial: 6.00 %
- IVE: 16.00 %

## D Demolicións

### DI Instalacións

#### DIO Contra incendios

**DIO100** Ude Desmontaxe de depósito de superficie para reserva de auga contra incendios de ata 12 m³ de capacidade, con medios manuais e mecánicos, e carga manual e mecánica do material desmontado sobre camión ou contedor.
Desmontaxe de depósito de superficie para reserva de auga contra incendios de ata 12 m³ de capacidade, con medios manuais e mecánicos, sen deteriorar os elementos construtivos ós que poida estar suxeito. Ata p/p de desmontaxe de accesorios e elementos de fixación, limpeza, provisión, retirada e carga manual e mecánica de cascallos sobre camión ou contedor.
Inclúe: Desconexión das redes de subministración e evacuación. Desmontaxe do depósito e das súas compoñentes. Obturación das conducións conectadas ó depósito. Fragmentación dos entullos en pezas manexables. Retirada e acopio do material desmontado. Limpeza dos restos de obra. Carga do material desmontado e os restos de obra sobre camión ou contedor.
Criterio de medición de proxecto: Número de unidades previstas, segundo documentación gráfica de Proxecto.
Criterio de medición de obra: Medirase o número de unidades realmente desmontadas segundo especificacións do Proxecto.

| Código | Ud | Descrición | Rendemento | Prezo | Importe |
|---|---|---|---|---|---|
| mq04cag010c | h | Camión con guindastre de ata 12 t. (maquinaria) | 1.362 | 58.55 | 79.75 |
| mo104 | h | Peón ordinario construcción. (man de obra) | 2.584 | 13.97 | 36.10 |
| % | % | Costes directos complementarios | 2 % | 115.85 | 2.32 |
|  |  | Custos directos |  |  | 118.17 |
