# Desmontaxe de grupo de presión de auga contra incendios de ata 100 kg de peso, con medios manuais e mecánicos, e carga manual e mecánica do material desmontado sobre camión ou contedor

- Propiedade do arquivo: CYPE INGENIEROS, S.A.
- Formato: FIEBDC-3/2002
- Divisa: EUR
- Custos indirectos: 3.00 %
- Gastos xerais: 13.00 %
- Beneficio industrial: 6.00 %
- IVE: 16.00 %

## D Demolicións

### DI Instalacións

#### DIO Contra incendios

**DIO101** Ude Desmontaxe de grupo de presión de auga contra incendios de ata 100 kg de peso, con medios manuais e mecánicos, e carga manual e mecánica do material desmontado sobre camión ou contedor.
Desmontaxe de grupo de presión de auga contra incendios de ata 100 kg de peso, con medios manuais e mecánicos, sen deteriorar os elementos construtivos ós que poida estar suxeito. Ata p/p de desmontaxe de accesorios e elementos de suxeición, limpeza, provisión, retirada e carga manual e mecánica de cascallos sobre camión ou contedor.
Inclúe: Desmontaxe manual e mecánico dos elementos. Obturación das conducións conectadas ó elemento. Retirada e acopio do material desmontado. Limpeza dos restos de obra. Carga do material desmontado e os restos de obra sobre camión ou contedor.
Criterio de medición de proxecto: Número de unidades previstas, segundo documentación gráfica de Proxecto.
Criterio de medición de obra: Medirase o número de unidades realmente desmontadas segundo especificacións do Proxecto.

| Código | Ud | Descrición | Rendemento | Prezo | Importe |
|---|---|---|---|---|---|
| mo098 | h | Axudante fontaneiro. (man de obra) | 2.584 | 14.62 | 37.78 |
| % | % | Costes directos complementarios | 2 % | 37.78 | 0.76 |
|  |  | Custos directos |  |  | 38.54 |
