# Desmontaxe de rede aérea de distribución de auga para o abastecemento dos equipos de extinción de incendios

- Propiedade do arquivo: CYPE INGENIEROS, S.A.
- Formato: FIEBDC-3/2002
- Divisa: EUR
- Custos indirectos: 3.00 %
- Gastos xerais: 13.00 %
- Beneficio industrial: 6.00 %
- IVE: 16.00 %

## D Demolicións

### DI Instalacións

#### DIO Contra incendios

**DIO102** m Desmontaxe de rede aérea de distribución de auga para o abastecemento dos equipos de extinción de incendios, formada por tubaxe de aceiro negro con soldadura, unión roscada, con medios manuais e carga manual do material desmontado sobre camión ou contedor.
Desmontaxe de rede aérea de distribución de auga para o abastecemento dos equipos de extinción de incendios, formada por tubaxe de aceiro negro con soldadura, unión roscada, con medios manuais, sen deteriorar os elementos construtivos ós que poida estar suxeita. Ata p/p de limpeza, provisión, retirada e carga manual e mecánica de cascallos sobre camión ou contedor.
Inclúe: Desmontaxe manual dos elementos. Obturación das conducións conectadas ó elemento. Retirada e acopio do material desmontado. Limpeza dos restos de obra. Carga do material desmontado e os restos de obra sobre camión ou contedor.
Criterio de medición de proxecto: Lonxitude medida segundo documentación gráfica de Proxecto.
Criterio de medición de obra: Medirase a lonxitude realmente desmontada segundo especificacións do Proxecto.

| Código | Ud | Descrición | Rendemento | Prezo | Importe |
|---|---|---|---|---|---|
| mo006 | h | Oficial 1ª fontaneiro. (man de obra) | 0.129 | 15.78 | 2.04 |
| mo098 | h | Axudante fontaneiro. (man de obra) | 0.129 | 14.62 | 1.89 |
| % | % | Costes directos complementarios | 2 % | 3.93 | 0.08 |
|  |  | Custos directos |  |  | 4.01 |
