# Desmontaxe con medios manuais e mecánicos de punta de pararraios de 6 m de altura, situada en cuberta de edificio de 20 m de altura, e carga mecánica do material desmontado sobre camión ou contedor

- Propiedade do arquivo: CYPE INGENIEROS, S.A.
- Formato: FIEBDC-3/2002
- Divisa: EUR
- Custos indirectos: 3.00 %
- Gastos xerais: 13.00 %
- Beneficio industrial: 6.00 %
- IVE: 16.00 %

## D Demolicións

### DI Instalacións

#### DIP Protección fronte ó raio

**DIP010** Ude Desmontaxe con medios manuais e mecánicos de punta de pararraios de 6 m de altura, situada en cuberta de edificio de 20 m de altura, e carga mecánica do material desmontado sobre camión ou contedor.
Desmontaxe con medios manuais e mecánicos de punta de pararraios de 6 m de altura, situada en cuberta de edificio de 20 m de altura, sen afectar á estabilidade dos elementos construtivos ós que poida estar suxeita. Ata p/p de desmontaxe de soportes, pezas especiais, pletina condutora, vías de chispas, contador de impactos, tubo de protección da baixda e toma de terra, seguindo a orde dos traballos previstos no Proxecto; limpeza, provisión, retirada e carga manual e mecánica sobre camión ou contedor.
Inclúe: Desmontaxe manual e mecánico dos elementos. Retirada e acopio do material desmontado. Limpeza dos restos de obra. Carga do material desmontado e os restos de obra sobre camión ou contedor.
Criterio de medición de proxecto: Número de unidades previstas, segundo documentación gráfica de Proxecto.
Criterio de medición de obra: Medirase o número de unidades realmente desmontadas segundo especificacións do Proxecto.

| Código | Ud | Descrición | Rendemento | Prezo | Importe |
|---|---|---|---|---|---|
| mo009 | h | Oficial 1ª montador. (man de obra) | 2.842 | 15.78 | 44.85 |
| mo075 | h | Axudante montador. (man de obra) | 3.230 | 14.65 | 47.32 |
| % | % | Costes directos complementarios | 2 % | 92.17 | 1.84 |
|  |  | Custos directos |  |  | 94.01 |
