# Desmontaxe de baixante de fibrocemento con amianto, plastificado, etiquetaxe e paletizado dos elementos, con medios e equipos axeitados, e carga mecánica do material desmontado sobre camión

- Propiedade do arquivo: CYPE INGENIEROS, S.A.
- Formato: FIEBDC-3/2002
- Divisa: EUR
- Custos indirectos: 3.00 %
- Gastos xerais: 13.00 %
- Beneficio industrial: 6.00 %
- IVE: 16.00 %

## D Demolicións

### DI Instalacións

#### DIS Salubridade

**DIS033** m Desmontaxe de baixante de fibrocemento con amianto, plastificado, etiquetaxe e paletizado dos elementos, con medios e equipos axeitados, e carga mecánica do material desmontado sobre camión.
Desmontaxe de baixante de fibrocemento con amianto, con medios e equipos axeitados. Ata p/p de desmontaxe do material de suxeición, accesorios e pezas especiais, medicións de amianto (ambientais e persoais), limpeza, plastificado, etiquetaxe e paletizado dos elementos en zona delimitada e protexida, retirada e carga mecánica do material desmontado sobre camión.
Inclúe: Humectación da baixante cunha solución acuosa. Desmontaxe manual dos elementos. Plastificado, etiquetado e paletizado dos elementos en zona delimitada e protexida. Carga do material desmontado e os restos de obra sobre camión.
Criterio de medición de proxecto: Lonxitude medida en proxección horizontal, segundo documentación gráfica de Proxecto.
Criterio de medición de obra: Medirase, en proxección horizontal, a lonxitude realmente desmontada segundo especificacións do Proxecto.

| Código | Ud | Descrición | Rendemento | Prezo | Importe |
|---|---|---|---|---|---|
| mt51ins020 | m | Desmontaxe de baixante de fibrocemento con amianto e elementos de fixación, plastificado, etiquetado e paletizado de os elementos, con medios e equipos axeitados e carga mecánica do material desmontado sobre camión ou contedor. (material) | 1.000 | 6.00 | 6.00 |
| % | % | Costes directos complementarios | 2 % | 6.00 | 0.12 |
|  |  | Custos directos |  |  | 6.12 |
