# Desmontaxe de rede de instalación interior de desaugues para unha superficie de cuarto húmido de 4 m², con medios manuais, e carga manual do material desmontado sobre camión ou contedor

- Propiedade do arquivo: CYPE INGENIEROS, S.A.
- Formato: FIEBDC-3/2002
- Divisa: EUR
- Custos indirectos: 3.00 %
- Gastos xerais: 13.00 %
- Beneficio industrial: 6.00 %
- IVE: 16.00 %

## D Demolicións

### DI Instalacións

#### DIS Salubridade

**DIS105** Ude Desmontaxe de rede de instalación interior de desaugues para unha superficie de cuarto húmido de 4 m², con medios manuais, e carga manual do material desmontado sobre camión ou contedor.
Desmontaxe de rede de instalación interior de desaugues, desde a toma de cada aparello sanitario ata a baixante, deixando taponada a devandita baixante, para unha superficie de cuarto húmido de 4 m², con medios manuais. Ata p/p de limpeza, provisión, retirada e carga manual do material desmontado sobre camión ou colector.
Inclúe: Desmontaxe manual dos elementos. Obturación da baixante conectada á rede. Retirada e acopio do material desmontado. Limpeza dos restos de obra. Carga do material desmontado e os restos de obra sobre camión ou contedor.
Criterio de medición de proxecto: Número de unidades previstas, segundo documentación gráfica de Proxecto.
Criterio de medición de obra: Medirase o número de unidades realmente desmontadas segundo especificacións do Proxecto.

| Código | Ud | Descrición | Rendemento | Prezo | Importe |
|---|---|---|---|---|---|
| mo098 | h | Axudante fontaneiro. (man de obra) | 8.320 | 14.62 | 121.64 |
| % | % | Costes directos complementarios | 2 % | 121.64 | 2.43 |
|  |  | Custos directos |  |  | 124.07 |
