# Desmontaxe de cabina, portas, guías e maquinaria de ascensor hidráulico, para 300 kg (4 persoas) e 2 desempregadas, con medios manuais, e carga manual do material desmontado sobre camión ou contedor

- Propiedade do arquivo: CYPE INGENIEROS, S.A.
- Formato: FIEBDC-3/2002
- Divisa: EUR
- Custos indirectos: 3.00 %
- Gastos xerais: 13.00 %
- Beneficio industrial: 6.00 %
- IVE: 16.00 %

## D Demolicións

### DI Instalacións

#### DIT Transporte

**DIT010** Ude Desmontaxe de cabina, portas, guías e maquinaria de ascensor hidráulico, para 300 kg (4 persoas) e 2 desempregadas, con medios manuais, e carga manual do material desmontado sobre camión ou contedor.
Desmontaxe da instalación dun ascensor hidráulico, para 300 kg (4 persoas) e 2 desempregadas, composto de portas interiores, portas exteriores, ganchos de fixación, lámpadas de iluminación do oco, pasacables, grupo tractor, amortecedores de foxo, limitador de velocidade e paracaídas, cadro e cable de manobra, percorrido de guías e pistón, selector de desempregadas, botoneras de piso, chasis de cabina e contrapeso, liña telefónica e sistemas de seguridade; con medios manuais. Ata p/p de desmontaxe previa de cadro de manobra e instalación eléctrica, axudas de albañilería, limpeza, provisión, retirada e carga manual de cascallos sobre camión ou colector.
Inclúe: Desmontaxe manual dos elementos. Fragmentación dos entullos en pezas manexables. Retirada e acopio do material desmontado. Limpeza dos restos de obra. Carga do material desmontado e os restos de obra sobre camión ou contedor.
Criterio de medición de proxecto: Número de unidades previstas, segundo documentación gráfica de Proxecto.
Criterio de medición de obra: Medirase o número de unidades realmente desmontadas segundo especificacións do Proxecto.

| Código | Ud | Descrición | Rendemento | Prezo | Importe |
|---|---|---|---|---|---|
| mo018 | h | Oficial 1ª construcción. (man de obra) | 29.715 | 15.28 | 454.05 |
| mo104 | h | Peón ordinario construcción. (man de obra) | 29.715 | 13.97 | 415.12 |
| mo016 | h | Oficial 1ª cerraxeiro. (man de obra) | 29.715 | 15.52 | 461.18 |
| mo054 | h | Axudante cerraxeiro. (man de obra) | 29.715 | 14.70 | 436.81 |
| % | % | Costes directos complementarios | 2 % | 1767.16 | 35.34 |
|  |  | Custos directos |  |  | 1802.50 |
