# Arrinque puntual de illamento térmico de tubo de ata 50 mm de diámetro, en instalación superficial, con medios manuais, e carga manual do material arrancado sobre camión ou contedor

- Propiedade do arquivo: CYPE INGENIEROS, S.A.
- Formato: FIEBDC-3/2002
- Divisa: EUR
- Custos indirectos: 3.00 %
- Gastos xerais: 13.00 %
- Beneficio industrial: 6.00 %
- IVE: 16.00 %

## D Demolicións

### DN Illamentos e impermeabilizacións

#### DNA Tubaxes e baixantes

**DNA010** m Arrinque puntual de illamento térmico de tubo de ata 50 mm de diámetro, en instalación superficial, con medios manuais, e carga manual do material arrancado sobre camión ou contedor.
Arrinque puntual de illamento térmico de tubo de ata 50 mm de diámetro, en instalación superficial, con medios manuais. Ata p/p de limpeza, acopio, retirada e carga manual do material arrancado sobre camión ou contedor.
Inclúe: Arrinque dos elementos. Retirada e provisión do material arrancado. Carga manual do material arrancado sobre camión ou contedor.
Criterio de medición de proxecto: Lonxitude medida segundo documentación gráfica de Proxecto.
Criterio de medición de obra: Medirase a lonxitude realmente desmontada segundo especificacións do Proxecto.

| Código | Ud | Descrición | Rendemento | Prezo | Importe |
|---|---|---|---|---|---|
| mo006 | h | Oficial 1ª fontaneiro. (man de obra) | 0.031 | 15.78 | 0.49 |
| mo098 | h | Axudante fontaneiro. (man de obra) | 0.031 | 14.62 | 0.45 |
| % | % | Costes directos complementarios | 2 % | 0.94 | 0.02 |
|  |  | Custos directos |  |  | 0.96 |
