# Levantado de carpintaría de madeira de armario empotrado, cercos ou precercos, tapetas, tapaxuntas, follas e ferraxes, con medios manuais, e carga de cascallos sobre camión ou contenedor

- Propiedade do arquivo: CYPE INGENIEROS, S.A.
- Formato: FIEBDC-3/2002
- Divisa: EUR
- Custos indirectos: 3.00 %
- Gastos xerais: 13.00 %
- Beneficio industrial: 6.00 %
- IVE: 16.00 %

## D Demolicións

### DP Particións e extradorsos

#### DPA Armario empotrado

**DPA010** m² Levantado de carpintaría de madeira de armario empotrado, cercos ou precercos, tapetas, tapaxuntas, follas e ferraxes, con medios manuais, e carga de cascallos sobre camión ou contenedor.
Levantado de carpintaría de madeira de armario empotrado, cercos ou precercos, tapetas, tapaxuntas, follas e ferraxes, sen deteriorar o paramento ó que está suxeito. Ata p/p de limpeza, provisión, retirada e carga manual de cascallos sobre camión ou contedor.
Inclúe: Desmontaxe dos elementos. Retirada e acopio do material desmontado. Limpeza dos restos de obra. Carga do material desmontado e os restos de obra sobre camión ou contedor.
Criterio de medición de proxecto: Superficie medida segundo documentación gráfica de Proxecto.
Criterio de medición de obra: Medirase a superficie realmente desmontada segundo especificacións do Proxecto.

| Código | Ud | Descrición | Rendemento | Prezo | Importe |
|---|---|---|---|---|---|
| mo104 | h | Peón ordinario construcción. (man de obra) | 0.264 | 13.97 | 3.69 |
| mo103 | h | Peón especializado construcción. (man de obra) | 0.264 | 14.47 | 3.82 |
| % | % | Costes directos complementarios | 2 % | 7.51 | 0.15 |
|  |  | Custos directos |  |  | 7.66 |
