# Demolición de trasdosado directo de placas de xeso laminado (15 mm)

- Propiedade do arquivo: CYPE INGENIEROS, S.A.
- Formato: FIEBDC-3/2002
- Divisa: EUR
- Custos indirectos: 3.00 %
- Gastos xerais: 13.00 %
- Beneficio industrial: 6.00 %
- IVE: 16.00 %

## D Demolicións

### DP Particións e extradorsos

#### DPW Trasdosados

**DPW010** m² Demolición de trasdosado directo de placas de xeso laminado (15 mm), adousado a paramento vertical interior con pasta de agarre, de 30 mm de grosor total, con medios manuais, e carga manual de cascallos sobre camión ou contenedor.
Demolición de trasdosado directo de placas de xeso laminado (15 mm), adousado a paramento vertical interior con pasta de agarre, de 30 mm de grosor total, con medios manuais, sen afectar a estabilidade dos elementos construtivos contiguos. Ata p/p de demolición dos seus revestimentos (alicatados, etc.), instalacións empotradas e carpintarías, previa desmontaxe das follas; limpeza, provisión, retirada e carga manual de cascallos sobre camión ou colector.
Inclúe: Demolición do trasdosado directo e os seus revestimentos. Fragmentación dos entullos en pezas manexables. Retirada e acopio de entullos. Limpeza dos restos de obra. Carga de entullos sobre camión ou contedor.
Criterio de medición de proxecto: Superficie medida segundo documentación gráfica de Proxecto.
Criterio de medición de obra: Medirase a superficie realmente demolida segundo especificacións do Proxecto.

| Código | Ud | Descrición | Rendemento | Prezo | Importe |
|---|---|---|---|---|---|
| mo104 | h | Peón ordinario construcción. (man de obra) | 0.276 | 13.97 | 3.86 |
| % | % | Costes directos complementarios | 2 % | 3.86 | 0.08 |
|  |  | Custos directos |  |  | 3.94 |
