# Demolición completa de cuberta plana transitable

- Propiedade do arquivo: CYPE INGENIEROS, S.A.
- Formato: FIEBDC-3/2002
- Divisa: EUR
- Custos indirectos: 3.00 %
- Gastos xerais: 13.00 %
- Beneficio industrial: 6.00 %
- IVE: 16.00 %

## D Demolicións

### DQ Cubertas

#### DQA Planas

**DQA020** m² Demolición completa de cuberta plana transitable, ventilada, composta por capa de formación de pendentes de tabiques alixeirados, taboleiro cerámico oco, capas de morteiro de cemento de regularización e protección, impermeabilización e capas separadoras, e pavimento cerámico, con martelo pneumático compresor, e carga manual de cascallos sobre camión ou contenedor.
Demolición completa de cuberta plana transitable, ventilada, composta por capa de formación de pendentes de tabiques alixeirados, taboleiro cerámico oco, capas de morteiro de cemento de regularización e protección, impermeabilización e capas separadoras, e pavimento cerámico; con martelo pneumático compresor, sen afectar a estabilidade dos elementos construtivos contiguos. Incluso p/p de demolición de xuntas de dilatación, encontro con paramentos verticais, sumidoiros, limpeza, provisión, retirada e carga manual de cascallos sobre camión ou colector.
Inclúe: Demolición do elemento. Fragmentación dos entullos en pezas manexables. Retirada e acopio de entullos. Carga de entullos sobre camión ou contedor.
Criterio de medición de proxecto: Superficie medida segundo documentación gráfica de Proxecto.
Criterio de medición de obra: Medirase a superficie realmente demolida segundo especificacións do Proxecto.

| Código | Ud | Descrición | Rendemento | Prezo | Importe |
|---|---|---|---|---|---|
| mo103 | h | Peón especializado construcción. (man de obra) | 0.131 | 14.47 | 1.90 |
| mo104 | h | Peón ordinario construcción. (man de obra) | 1.537 | 13.97 | 21.47 |
| % | % | Costes directos complementarios | 2 % | 23.37 | 0.47 |
|  |  | Custos directos |  |  | 23.84 |
