# Demolición en cuberta de formación de pendentes de formigón lixeiro con arxila expandida de 10 cm de grosor medio

- Propiedade do arquivo: CYPE INGENIEROS, S.A.
- Formato: FIEBDC-3/2002
- Divisa: EUR
- Custos indirectos: 3.00 %
- Gastos xerais: 13.00 %
- Beneficio industrial: 6.00 %
- IVE: 16.00 %

## D Demolicións

### DQ Cubertas

#### DQF Formación de pendentes

**DQF010** m² Demolición en cuberta de formación de pendentes de formigón lixeiro con arxila expandida de 10 cm de grosor medio, con martelo pneumático compresor, e carga manual de cascallos sobre camión ou contenedor.
Demolición en cuberta de formación de pendentes de formigón lixeiro con arxila expandida de 10 cm de grosor medio, con martelo pneumático compresor, sen afectar á estabilidade dos elementos construtivos contiguos. Ata p/p de limpeza, provisión, retirada e carga manual de cascallos sobre camión ou contedor.
Inclúe: Demolición do elemento. Fragmentación dos entullos en pezas manexables. Retirada e acopio de entullos. Carga de entullos sobre camión ou contedor.
Criterio de medición de proxecto: Superficie medida segundo documentación gráfica de Proxecto.
Criterio de medición de obra: Medirase a superficie realmente demolida segundo especificacións do Proxecto.

| Código | Ud | Descrición | Rendemento | Prezo | Importe |
|---|---|---|---|---|---|
| mq05mai030 | h | Martelo pneumático. (maquinaria) | 0.110 | 4.08 | 0.45 |
| mq05pdm110 | h | Compresor portátil diesel media presión 10 m³/min. (maquinaria) | 0.110 | 6.92 | 0.76 |
| mo103 | h | Peón especializado construcción. (man de obra) | 0.105 | 14.47 | 1.52 |
| mo104 | h | Peón ordinario construcción. (man de obra) | 0.210 | 13.97 | 2.93 |
| % | % | Costes directos complementarios | 2 % | 5.66 | 0.11 |
|  |  | Custos directos |  |  | 5.77 |
