# Retirada de capa filtrante en cuberta plana axardinada, con medios manuais, e carga manual de cascallos sobre camión ou contenedor

- Propiedade do arquivo: CYPE INGENIEROS, S.A.
- Formato: FIEBDC-3/2002
- Divisa: EUR
- Custos indirectos: 3.00 %
- Gastos xerais: 13.00 %
- Beneficio industrial: 6.00 %
- IVE: 16.00 %

## D Demolicións

### DQ Cubertas

#### DQN Illamentos e impermeabilizacións

**DQN050** m² Retirada de capa filtrante en cuberta plana axardinada, con medios manuais, e carga manual de cascallos sobre camión ou contenedor.
Retirada de capa filtrante en cuberta plana axardinada, con medios manuais. Ata p/p de limpeza, provisión, retirada e carga manual de cascallos sobre camión ou contedor.
Inclúe: Retirada dos elementos. Acopio do material retirado. Limpeza dos restos. Carga do material retirado sobre camión ou contedor.
Criterio de medición de proxecto: Superficie medida segundo documentación gráfica de Proxecto.
Criterio de medición de obra: Medirase a superficie realmente desmontada segundo especificacións do Proxecto.

| Código | Ud | Descrición | Rendemento | Prezo | Importe |
|---|---|---|---|---|---|
| mo104 | h | Peón ordinario construcción. (man de obra) | 0.060 | 13.97 | 0.84 |
| % | % | Costes directos complementarios | 2 % | 0.84 | 0.02 |
|  |  | Custos directos |  |  | 0.86 |
