# Demolición de mimbel cerámico en cuberta plana e picado do material de agarre, con medios manuais e carga manual de cascallos sobre camión ou contenedor

- Propiedade do arquivo: CYPE INGENIEROS, S.A.
- Formato: FIEBDC-3/2002
- Divisa: EUR
- Custos indirectos: 3.00 %
- Gastos xerais: 13.00 %
- Beneficio industrial: 6.00 %
- IVE: 16.00 %

## D Demolicións

### DQ Cubertas

#### DQP Capa de protección

**DQP012** m Demolición de mimbel cerámico en cuberta plana e picado do material de agarre, con medios manuais e carga manual de cascallos sobre camión ou contenedor.
Demolición de mimbel cerámico en cuberta plana, e picado do material de agarre, con medios manuais, sen afectar á estabilidade dos elementos construtivos contiguos. Incluso p/p de limpeza, acopio, retirada e carga manual de cascallos sobre camión ou contedor.
Inclúe: Demolición dos elementos. Retirada e acopio de entullos. Limpeza dos restos de obra. Carga de entullos sobre camión ou contedor.
Criterio de medición de proxecto: Lonxitude medida segundo documentación gráfica de Proxecto.
Criterio de medición de obra: Medirase a lonxitude realmente demolida segundo especificacións do Proxecto.

| Código | Ud | Descrición | Rendemento | Prezo | Importe |
|---|---|---|---|---|---|
| mo104 | h | Peón ordinario construcción. (man de obra) | 0.237 | 13.97 | 3.31 |
| % | % | Costes directos complementarios | 2 % | 3.31 | 0.07 |
|  |  | Custos directos |  |  | 3.38 |
