# Retirada de capa de protección formada por 10 cm de grosor de grava en cuberta plana, con medios manuais e carga manual da grava sobre camión ou contedor

- Propiedade do arquivo: CYPE INGENIEROS, S.A.
- Formato: FIEBDC-3/2002
- Divisa: EUR
- Custos indirectos: 3.00 %
- Gastos xerais: 13.00 %
- Beneficio industrial: 6.00 %
- IVE: 16.00 %

## D Demolicións

### DQ Cubertas

#### DQP Capa de protección

**DQP020** m² Retirada de capa de protección formada por 10 cm de grosor de grava en cuberta plana, con medios manuais e carga manual da grava sobre camión ou contedor.
Retirada de capa de protección formada por 10 cm de grosor de grava en cuberta plana, con medios manuais. Ata p/p de limpeza, provisión, retirada e carga manual da grava sobre camión ou contedor.
Inclúe: Retirada da grava. Provisión do material retirado. Limpeza dos restos. Carga da grava sobre camión ou contedor.
Criterio de medición de proxecto: Superficie medida segundo documentación gráfica de Proxecto.
Criterio de medición de obra: Medirase a superficie realmente desmontada segundo especificacións do Proxecto.

| Código | Ud | Descrición | Rendemento | Prezo | Importe |
|---|---|---|---|---|---|
| mo104 | h | Peón ordinario construcción. (man de obra) | 0.131 | 13.97 | 1.83 |
| % | % | Costes directos complementarios | 2 % | 1.83 | 0.04 |
|  |  | Custos directos |  |  | 1.87 |
