# Desmontaxe con recuperación do material de pavimento frotante de baldosas apoiadas sobre soportes en cuberta plana, con medios manuais

- Propiedade do arquivo: CYPE INGENIEROS, S.A.
- Formato: FIEBDC-3/2002
- Divisa: EUR
- Custos indirectos: 3.00 %
- Gastos xerais: 13.00 %
- Beneficio industrial: 6.00 %
- IVE: 16.00 %

## D Demolicións

### DQ Cubertas

#### DQP Capa de protección

**DQP030** m² Desmontaxe con recuperación do material de pavimento frotante de baldosas apoiadas sobre soportes en cuberta plana, con medios manuais.
Desmontaxe de pavimento frotante de baldosas apoiadas sobre soportes en cuberta plana, con medios manuais e recuperación do material (baldosas e soportes) para a súa posterior ubicación noutro emprazamento, sendo a orde de execución do proceso inverso ó da súa instalación. Ata p/p de provisión, selección, clasificación por tamaños, clases e estado de conservación, limpeza, retirada e carga manual do material desmontado e dos entullos producidos durante os traballos, sobre camión ou contedor.
Inclúe: Desmontaxe dos elementos. Provisión dos materiais a reutilizar. Retirada e acopio de entullos. Limpeza dos restos de obra. Carga do material desmontado e restos de obra sobre camión ou contedor.
Criterio de medición de proxecto: Superficie medida segundo documentación gráfica de Proxecto.
Criterio de medición de obra: Medirase a superficie realmente desmontada segundo especificacións do Proxecto.

| Código | Ud | Descrición | Rendemento | Prezo | Importe |
|---|---|---|---|---|---|
| mo018 | h | Oficial 1ª construcción. (man de obra) | 0.237 | 15.28 | 3.62 |
| mo104 | h | Peón ordinario construcción. (man de obra) | 0.473 | 13.97 | 6.61 |
| % | % | Costes directos complementarios | 2 % | 10.23 | 0.20 |
|  |  | Custos directos |  |  | 10.43 |
