# Demolición de capa de material de agarre ou nivelación en cuberta plana, formada por 4 cm de grosor de morteiro de cemento, con medios manuais, e carga manual de cascallos sobre camión ou contenedor

- Propiedade do arquivo: CYPE INGENIEROS, S.A.
- Formato: FIEBDC-3/2002
- Divisa: EUR
- Custos indirectos: 3.00 %
- Gastos xerais: 13.00 %
- Beneficio industrial: 6.00 %
- IVE: 16.00 %

## D Demolicións

### DQ Cubertas

#### DQP Capa de protección

**DQP050** m² Demolición de capa de material de agarre ou nivelación en cuberta plana, formada por 4 cm de grosor de morteiro de cemento, con medios manuais, e carga manual de cascallos sobre camión ou contenedor.
Demolición de capa de material de apreixe ou nivelamento en cuberta plana, formada por 4 cm de grosor de morteiro de cemento, con medios manuais, sen afectar a estabilidade dos elementos construtivos contiguos. Ata p/p de limpeza, provisión, retirada e carga manual de cascallos sobre camión ou colector.
Inclúe: Demolición dos elementos. Retirada e acopio de entullos. Limpeza dos restos de obra. Carga de entullos sobre camión ou contedor.
Criterio de medición de proxecto: Superficie medida segundo documentación gráfica de Proxecto.
Criterio de medición de obra: Medirase a superficie realmente demolida segundo especificacións do Proxecto.

| Código | Ud | Descrición | Rendemento | Prezo | Importe |
|---|---|---|---|---|---|
| mo018 | h | Oficial 1ª construcción. (man de obra) | 0.183 | 15.28 | 2.80 |
| mo104 | h | Peón ordinario construcción. (man de obra) | 0.214 | 13.97 | 2.99 |
| % | % | Costes directos complementarios | 2 % | 5.79 | 0.12 |
|  |  | Custos directos |  |  | 5.91 |
