# Demolición de forrado de condutos de instalacións en cuberta plana

- Propiedade do arquivo: CYPE INGENIEROS, S.A.
- Formato: FIEBDC-3/2002
- Divisa: EUR
- Custos indirectos: 3.00 %
- Gastos xerais: 13.00 %
- Beneficio industrial: 6.00 %
- IVE: 16.00 %

## D Demolicións

### DQ Cubertas

#### DQR Remates

**DQR010** Ude Demolición de forrado de condutos de instalacións en cuberta plana, formado por fábrica de ladrillo cerámico oco para revestir, de 50x50 cm de sección e 100 cm de altura, con medios manuais, e carga manual de cascallos sobre camión ou contenedor.
Demolición de forrado de condutos de instalacións en cuberta plana, formado por fábrica de ladrillo cerámico oco para revestir, de 50x50 cm de sección e 100 cm de altura; con medios manuais, sen afectar a estabilidade dos elementos construtivos contiguos. Ata p/p de limpeza, provisión, retirada e carga manual de cascallos sobre camión ou colector.
Inclúe: Demolición dos elementos. Fragmentación dos entullos en pezas manexables. Retirada e acopio de entullos. Carga de entullos sobre camión ou contedor.
Criterio de medición de proxecto: Número de unidades previstas, segundo documentación gráfica de Proxecto.
Criterio de medición de obra: Medirase o número de unidades realmente demolidas segundo especificacións do Proxecto.

| Código | Ud | Descrición | Rendemento | Prezo | Importe |
|---|---|---|---|---|---|
| mo018 | h | Oficial 1ª construcción. (man de obra) | 0.505 | 15.28 | 7.72 |
| mo072 | h | Axudante construcción. (man de obra) | 0.252 | 14.65 | 3.69 |
| % | % | Costes directos complementarios | 2 % | 11.41 | 0.23 |
|  |  | Custos directos |  |  | 11.64 |
