# Levantado de sumidoiro en cuberta plana, con medios manuais, e carga manual de cascallos sobre camión ou contedor

- Propiedade do arquivo: CYPE INGENIEROS, S.A.
- Formato: FIEBDC-3/2002
- Divisa: EUR
- Custos indirectos: 3.00 %
- Gastos xerais: 13.00 %
- Beneficio industrial: 6.00 %
- IVE: 16.00 %

## D Demolicións

### DQ Cubertas

#### DQS Puntos singulares

**DQS030** Ude Levantado de sumidoiro en cuberta plana, con medios manuais, e carga manual de cascallos sobre camión ou contedor.
Levantado de sumidoiro en cuberta plana, con medios manuais, sen afectar á estabilidade e os elementos construtivos contiguos. Ata p/p de saneado do pavimento e impermeabilización dos bordos, limpeza, provisión, retirada e carga manual de cascallos sobre camión ou contedor.
Inclúe: Desmontaxe dos elementos. Retirada e acopio do material desmontado. Limpeza dos restos de obra. Carga do material desmontado e os restos de obra sobre camión ou contedor.
Criterio de medición de proxecto: Número de unidades previstas, segundo documentación gráfica de Proxecto.
Criterio de medición de obra: Medirase o número de unidades realmente desmontadas segundo especificacións do Proxecto.

| Código | Ud | Descrición | Rendemento | Prezo | Importe |
|---|---|---|---|---|---|
| mo104 | h | Peón ordinario construcción. (man de obra) | 0.329 | 13.97 | 4.60 |
| % | % | Costes directos complementarios | 2 % | 4.60 | 0.09 |
|  |  | Custos directos |  |  | 4.69 |
