# Desmontaxe de chanzo metálico en escaleira metálica, con equipo de oxicorte, e carga manual de cascallos sobre camión ou contenedor

- Propiedade do arquivo: CYPE INGENIEROS, S.A.
- Formato: FIEBDC-3/2002
- Divisa: EUR
- Custos indirectos: 3.00 %
- Gastos xerais: 13.00 %
- Beneficio industrial: 6.00 %
- IVE: 16.00 %

## D Demolicións

### DR Revestimentos

#### DRE Escaleiras

**DRE020** m Desmontaxe de chanzo metálico en escaleira metálica, con equipo de oxicorte, e carga manual de cascallos sobre camión ou contenedor.
Desmontaxe de chanzo metálico en escaleira metálica, con equipo de oxicorte, sen afectar á estabilidade estrutural e deixándoa preparada para recibir un nuevo chanzo. Ata p/p de limpeza, provisión, retirada e carga manual de cascallos sobre camión ou contedor.
Inclúe: Demolición dos elementos con equipo de oxicorte. Fragmentación dos entullos en pezas manexables. Retirada e acopio de entullos. Carga de entullos sobre camión ou contedor.
Criterio de medición de proxecto: Lonxitude medida segundo documentación gráfica de Proxecto.
Criterio de medición de obra: Medirase a lonxitude realmente desmontada segundo especificacións do Proxecto.

| Código | Ud | Descrición | Rendemento | Prezo | Importe |
|---|---|---|---|---|---|
| mq08sol010 | h | Equipo de oxicorte, con acetileno coma combustible e osíxeno coma comburente. (maquinaria) | 0.141 | 7.37 | 1.04 |
| mo017 | h | Oficial 1ª soldador. (man de obra) | 0.133 | 15.52 | 2.06 |
| mo104 | h | Peón ordinario construcción. (man de obra) | 0.133 | 13.97 | 1.86 |
| % | % | Costes directos complementarios | 2 % | 4.96 | 0.10 |
|  |  | Custos directos |  |  | 5.06 |
