# Demolición de pavimento existente no interior do edificio, de baldosas de pedra natural, e picado do material de agarre, con medios manuais e carga manual de cascallos sobre camión ou contenedor

- Propiedade do arquivo: CYPE INGENIEROS, S.A.
- Formato: FIEBDC-3/2002
- Divisa: EUR
- Custos indirectos: 3.00 %
- Gastos xerais: 13.00 %
- Beneficio industrial: 6.00 %
- IVE: 16.00 %

## D Demolicións

### DR Revestimentos

#### DRS Solos e pavimentos

**DRS030** m² Demolición de pavimento existente no interior do edificio, de baldosas de pedra natural, e picado do material de agarre, con medios manuais e carga manual de cascallos sobre camión ou contenedor.
Demolición de pavimento existente no interior do edificio, de baldosas de pedra natural, e picado do material de agarre sen incluír a demolición da base soporte, con medios manuais, sen deteriorar os elementos construtivos contiguos. Ata p/p de limpeza, provisión, retirada e carga manual de cascallos sobre camión ou contedor.
Inclúe: Demolición manual dos elementos. Retirada e acopio de entullos. Limpeza dos restos de obra. Carga manual de cascallos sobre camión ou contenedor.
Criterio de medición de proxecto: Superficie medida segundo documentación gráfica de Proxecto.
Criterio de medición de obra: Medirase a superficie realmente demolida segundo especificacións do Proxecto.

| Código | Ud | Descrición | Rendemento | Prezo | Importe |
|---|---|---|---|---|---|
| mo103 | h | Peón especializado construcción. (man de obra) | 0.366 | 14.47 | 5.30 |
| mo104 | h | Peón ordinario construcción. (man de obra) | 0.432 | 13.97 | 6.04 |
| % | % | Costes directos complementarios | 2 % | 11.34 | 0.23 |
|  |  | Custos directos |  |  | 11.57 |
